# FW 1 - Sanierung 2024-2025
Angebotsaufforderung (GAEB 90, DA83)
DV-Nummer: 1904.01.
Währung: EUR

## Gerüstbauarbeiten
Datum: 05.08.24

*Hinweis*
Stadt Salzgitter SZ-G.E.L.
85.11 Purmann
  LEISTUNGSBESCHREIBUNG
  über
  GERÜSTBAUARBEITEN Bauteil A, B, C
  für die

 "Sanierung Dach Feuerwache 1, An der Feuerwache 3,
38226 Salzgitter"

1.1) Örtliche Gegebenheiten
Das Objekt befindet sich in 38226 Salzgitter, An der
Feuerwache 3. Das Baugrundstück ist über
die öffentliche Straße An der Feuerwache erreichbar.

a) Gebäude
Die Gebäude wurden ca. 1980 als mehrgeschossiger
Massivbau mit Flachdach errichtet. Die
Tragkonstruktion besteht u.a. aus Stahlbetondecken,
einer Stützen-Riegel-Konstruktion aus
Stahlbeton und z.T. tragenden Wänden aus Mauerwerk.

b) Grundstück
Das Gelände ist nicht komplett eingezäunt. Es ist ein
besonderes Augenmerk auf die
Baustellenabsicherung zu legen, da die Feuerwache
während der Dachsanierungsarbeiten
weiterhin vollumfänglich einsatzbereit sein muss.

1.2) Sachverhalt und Gegenstand der Maßnahme
Die Dächer des Gebäudekomplexes müssen saniert werden.
Gegenstand dieser Ausschreibung sind die dafür
erforderlichen Gerüstbauarbeiten zum
gefahrfreien Errreichen aller zu sanierenden
Flachdächer.

max. Höhe:  ca. 16,00 m

Sind geräuschintensive Arbeiten erforderlich, sind
diese in Absprache mit der Bauleitung bzw. mit
dem Hausmeister einzuplanen.

Der vorgegebene Zeitplan ist einzuhalten, Arbeiten
abweichend vom Zeitplan sind mit der
Bauleitung abzustimmen.

Gegenstand dieser Ausschreibung sind die

  GERÜSTBAUARBEITEN für die Flachdachsanierung

Geplanter Arbeitszeitraum: (vergl. auch Besondere
Vertragsbedingungen
EVM(B)BVB 214 unter § 1)

Beginn der Arbeiten:  38. KW 2024

Bei der Durchführung der Maßnahme ist zu
berücksichtigen, dass der Feuerwehr- und der
Rettungsdienst sowie der Verwaltungsbetrieb trotz der
Bautätigkeit grundsätzlich nicht
unterbrochen werden kann. Die Arbeiten der Baumaßnahme
haben dem Rechnung zu tragen
und alle Emissionen (Schall, Staub etc.) sind auf ein
Minimum zu beschränken. Jedem auf der
Baustelle Tätigen hat der AN diese Situation zu
verdeutlichen und für die Anforderungen zu
sensibilisieren.

Es ist weiterhin zu berücksichtigen, dass sich
Mitarbeiter, teilweise auch Ortsfremde, im
Objektbereich bewegen und das Die Feuerwache ganztägig
(24/7) in Betrieb ist. Arbeitsbereiche
sind zu kennzeichnen und nötigenfalls abzusperren.
Dafür ist vor Beginn der Arbeiten
Rücksprache mit der Bauleitung zu halten.

1.3) Allgemeine Bedingungen
Der Auftragnehmer hat sich vor Angebotsabgabe von der
Beschaffenheit der Baustelle,
den An- und Abfahrmöglichkeiten, sowie der
Lagermöglichkeiten für die Werkstücke und
Materialien zu überzeugen.
Beanstandungen und Preisnachforderungen aus Unkenntnis
der Baustelle können nach
Auftragserteilung nicht anerkannt werden.

Dem Bieter wird empfohlen, alle evtl. auftretenden
Unklarheiten vor Abgabe des Angebotes mit
dem Eigenbetrieb der Stadt Salzgitter (SZ-G.E.L) zu
klären. Preisnachforderungen, die auf
sachlicher Unkenntnis der Ausführung beruhen, werden
später nicht anerkannt.

Vor Beginn der Arbeiten sind alle erforderlichen Maße
vom Auftragnehmer auf der Baustelle in
eigener Verantwortung zu nehmen bzw. zu prüfen.

Auflagen und Bedingungen seitens des Auftragnehmers,
die dem nachstehenden
Leistungsverzeichnis und den Vorbemerkungen
entgegenstehen, werden nicht anerkannt.

Alle Leistungen verstehen sich als fix und fertige
Leistung mit allen erforderlichen Arbeiten.

1.4) Sonstiges
Alle Arbeiten sind nur in Absprache mit dem AG
durchzuführen. Es sind alle zur Zeit gültigen
Normen und Richtlinien zu beachten, die für die
Ausführung der Arbeiten erforderlich sind.

Alle in dieser Leistungsbeschreibung aufgeführten
Positionen beinhalten jeweils die Lieferung,
das Entladen, den Transport auf der Baustelle sowie
die sach- und fachgerechte Verarbeitung
sämtlicher Materialien, nach Angabe, vor Ort.

*Hinweis*
2.1) Geltungsbereich und Ausführungsgrundlage
Der sachliche Geltungsbereich ergibt sich ebenso wie
die technische Ausführung grundsätzlich
aus den für dieses Gewerk maßgeblichen DIN Normen,
u.a. DIN 18451.

Maßgebend für die vertragliche Ausführung, die
Beschaffenheit der Werkstoffe, die
Nebenleistungen, das Aufmass und die Abrechnung ist
die VOB Teil B + C, neueste Ausgabe,
insbesondere die DIN 18299, Absatz 1 bis 5, sowie die
Leistungsbeschreibung, bestehend aus
Vertragsbedingungen, Vorbemerkungen und
Leistungsbeschreibung.

2.2) Baustelleneinrichtung

Anschlüsse/Medien: Strom und Wasser stehen dem AN
kostenfrei zur Verfügung. Vor
Aufnahme der Bautätigkeit ist vom Auftragnehmer zu
klären, ob die
Anschlusswerte ausreichend sind und wo sich die
Entnahmestellen
befinden. Ein WC zur Benutzung wird zugewiesen.
Lagerplätze: Können nach Rücksprache mit der
Bauleitung im beschränkten
Umfang zur Verfügung gestellt werden.
Dachsanierung: wird gesondert vergeben
Bltzschutz
Ab- und -aufbau: wird gesondert vergeben.

Sofern keine gesonderten Positionen ausgeschrieben
sind und für weitere, nicht vom
Auftraggeber gestellte Baustelleneinrichtung, sind die
Kosten in die Einheitspreise einzurechnen.

2.3) Sicherung der Baustelle
Der Unternehmer hat alle zur Sicherung der Baustelle
erforderlichen Maßnahmen unter
voller eigener Verantwortung zu ergreifen. Er haftet
für sämtliche Unterlassungen solcher
Maßnahmen der Auftraggeberin erwachsenden
unmittelbaren und mittelbaren Schäden und
verpflichtet sich, die Auftraggeberin von allen gegen
diese etwa erhobenen Ansprüche, die auf
ungenügender Sicherheit der Baustelle beruhen, in
vollem Umfange freizustellen.
Die Auftraggeberin trifft im Verhältnis zum
Auftragnehmer keinerlei eigene
Sicherheitspflicht, und zwar unbeschadet der im
übrigen vorbehaltenen Bauleitung.

Gefährdungsanalysen und Baustelleneinweisung.
Gemäß Baustellenverordnung hat jeder Unternehmer und
jeder Subunternehmer für die
Baumaßnahme eine Gefährdungsanalyse zu erstellen und
mit seinen Mitarbeitern eine
Baustellenunterweisung durchzuführen.

Sicherheits- und Gesundheitsschutzkoordinator:
  Ingenieurbüro Bothe, Am Vorberg 30
in
  38259 Salzgitter-Gitter, Telefon:
0 53 41/82 17 0

Die Gefährdungsanalyse und die Dokumentation der
Unterweisung sind dem Sigeko vor
Baubeginn vorzulegen. Die Gefährdungsbeurteilung ist
vom Sigeko vor Baubeginn freizugeben.

Vereinbart ist ebenfalls ein tägliches Säubern der
Baustelle, d.h., täglich besenreines
Verlassen der Baustelle.

Ausführungszeitraum: vorauss. 38. KW 2024 bis 28. KW
2025
und gemäß besondere Vertragsbedingungen EVM (B) BVB
214 §1.

Es ist geplant, in der 40. KW 2024 mit dem Bauteil A
mit der Dachsanierung zu beginnen. Nach
kompletter Fertigstellung dieses Bereiches soll
Bauteil B ab ca. 50. KW 2024 und anschließend
Bauteil C ab ca. 14. KW 2025 saniert werden.

Die Gerüstbauarbeiten sind entsprechend vorgenannter
Dachsanierungsdaten insbesondere dür
das Bauteil A fest einzuplanen.
Für Bauteil A ist der Beginn 38. KW 2024 fest
vorgesehen,
für Bauteil B ab 48. KW 2024,
für Bauteil C ab 12. KW 2025.
Der Beginn für die Arbeiten Bauteil B und C können
ggfs. gemäß Baufortschritt variieren. És ist
vorgesehen, dass der Abbau Bauteil A zeitgleich mit
dem Aufbau Bauteil B bzw. Bauteil B Abbau
zeitgleich mit Aufbau Bauteil C erfolgt.

Mengenangaben:
Bauteil A ca. 1700 m² Flächengerüst
Bauteil B ca. 2500 m² Flächengerüst
Bauteil C ca. 750 m² Flächengerüst.

Hinweis: Die Dächer der Feuerwache sind mit
Photovoltaikanlagen eines Pächters belegt.
Jeweils zu Beginn des Bauabschnitts werden die Dächer
abgeräumt und hinterher wieder mit
Photovoltaik belegt.

Brandschutz
Je nach Gefährdung sind zusätzlich zur Standard-PSA
geeignete Feuerlöscher !direkt am
Arbeitsplatz! beizustellen. Insbesondere bei
Schweißarbeiten!

2.4) Abfallbeseitigung
Eigenes Restmaterial, Verschnitt, Bruch,
Verpackungsmaterial und dergleichen ist vom
Auftragnehmer kostenlos zu beseitigen. Die
einschlägigen Vorschriften über die Separierung
und Entsorgung von Sondermüll sind einzuhalten.

Im Übrigen wird auf das Formblatt EVM-Erg Abf. 241
verwiesen. Darin wird die Verwertung und
Beseitigung von Abfall geregelt. Das Formblatt liegt
den Verdingungsunterlagen bei und ist
Vertragsbestandteil.

Für die notwendigen Reinigungs-, Entschichtungs- und
Entsorgungsarbeiten wird auf die
gültigen Gesetze, örtlichen Verordnungen, Satzungen
und Transportbestimmungen verwiesen.
Diese sind bei den zuständigen Behörden zu erfragen.
Behördliche Forderungen und Auflagen sind, soweit
nicht besonders beschrieben, entsprechend
zu berücksichtigen.

2.5)  Baubesprechungen
Der Auftragnehmer verpflichtet sich, an regelmäßigen
Baubesprechungen teilzunehmen.

2.6)  Nebenangebote
Vergl. Teilnahmebedingungen 212 unter Punkt 4

2.7)  Änderungen im LV durch den Bieter
Änderungen an den Verdingungsunterlagen sind
grundsätzlich unzulässig und führen zum
Ausschluss eine Angebots (vergl. VOB /A § 13 (1) 5 und
§ 16 (1)). Sollte der Bieter Hinweise zu
einzelnen Positionen oder auch zur gesamten
Ausschreibung haben, so sind diese im
Anschreiben oder auf einem getrennten Blatt
mitzuteilen.

2.8) Dokumentation
Es sind arbeitstäglich Tagesberichte vom AN als
Leistungsnachweis zu den ausgeführten
Arbeiten zu fertigen und mindestens wöchentlich an den
AG zu übergeben.
Die Leistungsnachweise müssen das Datum, Schichtbeginn
und -ende, Anzahl der Arbeiter, Ort
der Arbeiten und die exakte Beschreibung der
ausgeführten Arbeiten enthalten. Er dient als
Grundlage für alle Meldungen und Berichte, die über
die Bauausführung zu erstatten sind und
bilden nach Abschluss der Bauarbeiten einen wichtigen
Bestandteil der Bauakten.

### Titel 01 Standgerüste - Fassade

*Hinweis*
Der Aufbau und die Verankerung hat unter Absprache der
beteiligten
Gewerke, insbesondere des Dachdeckers, zu erfolgen.
Arbeitsabläufe und
Notwendigkeiten aus der Art und Weise der folgenden
Arbeiten sind zu
berücksichtigen und liegen in der Verantwortung des AN.

Hilfskonstruktionen wie Konsolen, Abdeckungen,
Schutzverkleidungen etc.
sind in den EP des Titels einzukalkulieren.
Nach Abbau des Gerüstes sind sämtliche Verschmutzungen
im Bereich der
Standfläche zu beseitigen.

Beim Herstellen des Gerüstes sind unbedingt die
Vorbemerkungen zu
berücksichtigen, insbesondere die Tatsache, dass es
sich um eine ständig in
Einsatzbereitschaft befindliche Berufsfeuerwehr
handelt und damit zu rechnen
ist, dass sich während der gesamten Zeit Fahrzeuge und
Feuerwehrmitarbeiter
auf dem Gelände befinden. Es ist somit ein besonderes
Augenmerk auf die
Baustellenabsicherung zu legen.

Die Gerüstdemontage hat in enger Absprache mit den am
Bau Beteiligten
Gewerken zu erfolgen. Im Bereich der
Verankerungsstellen müssen die
Verankerungslöcher oder ein Beseitigen von Mängeln in
der Verankerungsfläche erfolgen.

Das Gerüst steht uneingeschränkt einer bauseitigen
Benutzung durch den AG
bzw. seiner Beauftragten oder anderer beauftragten
Firmen für die Dauer der
Baumaßnahme zur Verfügung.

**01.1 Standgerüst, längenorientiert, Lastklasse 4 - Bauteil A**
Standgerüst, längenorientiert, als Arbeitsgerüst nach
DIN EN 12811-1
"Arbeitsgerüste" nach den Erfordernissen der Bau-BG
und den derzeit gültigen
UVV liefern, aufbauen, vorhalten und nach Beendigung
der
Dacharbeiten wieder abbauen und abfahren.
einschl. Plan für Auf- und Abbau (Montageanweisung)
erstellen

Grundstandzeit:  15 Wochen
(Bauablauf siehe Besondere Hinweise/Allgemeine
Bedingungen)

Lastklasse:  4
Breitenklasse:  W 09
Nutzgewicht:  3,00 KN/m²
Belagbreite:  min. 0,90 m
Gebäudehöhe:  max. 10,00 m (ohne Schlauchturm)

Bereich: Bauteil A

einschließlich: Beseitigen von Mängeln in der
Verankerungsfläche, Schließen
der  Ankerlöcher während der Abbauarbeiten sowie
Reinigen des Gerüstes
und der Standfläche.
Menge: 1700,000 m²

**01.2 wie vor, nur Bauteil B**
Ausführung wie Pos. 1, nur Bauteil B

Gebäudehöhe:  bis 16,00 m
Grundstandzeit:  17 Kalenderwochen
Menge: 2500,000 m²

**01.3 wie vor, nur Bauteil C**
Ausführung wie Pos. 1, nur Bauteil C (ohne
Schlosserwerkstatt)

Gebäudehöhe:  bis 5,00 m
grundstandzeit:  18 Kalenderwochen
Menge: 750,000 m²

**01.4 Gebrauchsüberlassung über die Grundeinsatzzeit hinaus**
Gebrauchsüberlassung des vor beschriebenen Gerüstes
über die vereinbarte
vorgenannte Grundeinsatzzeit hinaus. Abgerechnet wird
nach m² x Woche und
dem tatsächlichen Bedarf, getrennt nach Bauteil A, B,
C.
Menge: 2500,000 m²Wo

**01.5 Schutzgerüst Dachrand Flachdach**
Erweiterung des vor beschriebenen Arbeitsgerüstes in
der obersten
Gerüstlage zum Fanggerüst nach DIN 4420-1
"Schutzgerüste"
(Schutzgerüst Dachrand Flachdachschutzgerüst)

nach den Erfordernissen der Bau-BG und der derzeit
gültigen UVV liefern,
aufbauen und 15 Wochen vorhalten. Nach Beendigung der
Dacharbeiten
wieder demontieren und abfahren.

Bauteil A:  ca. 200 lfd. m
Bauteil B:  ca. 320 lfd. m
BauteilC:  ca. 130 lfd. M
Menge: 650,000 m

**01.6 Gebrauchsüberlassung über vereinbarte Einsatzzeit hinaus**
Gebrauchsüberlassung des vorbeschriebenen
Schutzgerüstes Dachrand über
die vereinbarte 15-wöchige Grundeinsatzzeit hinaus.
Abgerechnet wird nach Meter x Woche und dem
tatsächlichen Bedarf,
getrennt nach Bauteil A, B, C.
Menge: 310,000 mWo

**01.7 Zulage Schutzdächer**
Zulage gemäß Plan für Auf- und Abbau (Montageanweisung)
Im Bereich der Zugänge für ein uneingeschränktes
Aufrechterhalten des
Betriebs der Feuerwache Schutzdächer an allen Ein- und
Ausgängen
vorsehen.

Das vorgenannte Standgerüst ist entsprechend
Gebäudegeometrie an den
Ausfahrten und Zugängen auszusparen und so zu umbauen
bzw. der Zugang
für den Dachdecker so zu ermöglichen, dass
Gefahrenbereiche nicht
entstehen.

Insbesondere im Bauteil B ist an den Ausfahrten der
Feuerwehrtore eine
uneingeschränktee Ausfahrt zu gewährleisten.
vorhanden sind 24 Tore, je 12 Tore straßen- bzw.
hofseitig
Tormaß: B/H 4,10/4,10 m
Tore nach außen öffnend, Stützenbreite zwischen den
Toren 40 cm.

Abrechnung in m

Hinweis: Zulagenpreis gilt für die gesamte Standzeit
des jeweiligen
Gerüstbereiches Buateil A, B oder C.
Menge: 180,000 m

**01.8 Kosten für zusätzliche An- und Abfahrten**
Kosten für eine Zusätzliche An- und Abfahrt zur Auf-
und Umstellung der
Gerüste, jedoch nur auf ausdrückliche Anweisung, zum
Nachweis und
Anerkennung durch die örtliche Bauleitung,
einschließlich aller Zu- und
Aufschläge und Werkzeuggestellung, erforderliche
Maschinen und Geräte,
Fahrkosten sowie aller Nebenkosten.

Die Arbeitszeit auf der Baustelle wird über den
Stundennachweis
abgerechnet.
Menge: 5,000 Stk

### Titel 02 Arbeiten zum Nachweis

*Hinweis*
Stundenlohnarbeiten für unvorhersehbare Arbeiten auf
der
Baustelle, jedoch nur auf ausdrückliche Anweisung, zum
Nachweis und Anerkennung durch die örtliche Bauleitung,
einschließlich aller Zu- und Aufschläge und
Werkzeuggestellung, erforderliche Maschinen und Geräte,
Auslösungen und Fahrkosten sowie aller Nebenkosten.

Abgerechnet wird nur die Arbeitszeit an der Baustelle.
Fahrzeiten, Werzeugpflege, vorbereitende Arbeiten in
der
Werkstatt usw. sind in die EP einzukalkulieren und
werden nicht
zusätzlich vergütet.

**02.1 Facharbeiterstunden für unvorhersehbare Arbeiten**
Facharbeiterstunden
Menge: 10,000 Std.

**02.2 Helferstunden für unvorhersehbare Arbeiten**
Helferstunden
Menge: 10,000 Std.

USt %: 19,00
